# Oberhausen_Essener-Str-66_CO2-Projekt
Angebotsaufforderung (GAEB DA XML 3.2, DA83)
Projekt: MO-055000-016
Währung: EUR
Bieterkommentare zugelassen: ja
Auftraggeber: Covivio Wohnen Service GmbH,Essener Str., 46047; Vergabenummer: 01
Erstellt mit: GXML Toolbox V3.3 R20230829, iTWO_64 V24.0.454, 16.04.2025

## 01 VORARBEITEN BOHRUNGEN - AUSBAU FIRMENPARKPLATZ COVIVIO
Datum: 16.04.2025

### Bereich 1 BAUSTELLENEINRICHTUNG

*Hinweis: Allgemeines zum Leistungsverzeichnis*
Allgemeines zum Leistungsverzeichnis

Hinweise zur Bauausführung

Die Baumaßnahme ist in Abstimmung mit der Bauleitung, dem Auftraggeber und der Stadt Oberhausen durchzuführen. Die Baustelle muss jederzeit sicher eingezäunt und gemäß den Vorgaben  gesichert und beschildert sein.

Die Maßnahme befindet sich auf einem privaten Grundstück der Covivio Immobilien GmbH im Gewerbegebiet Neue Mitte in Oberhausen. Es wird der Firmenparkplatz der Covivio Immobilien GmbH, Essener Str. 66, 46047 Oberhausen erneuert. Vor einer umfassenden Erneuerung ist ein 45m x 45m großes Areal für Bohrungsarbeiten auf dem Firmengelände freizumachen.
Beim Bau ist durch den AN zu gewährleisten, dass der Ausbau nach den geltenen technischen Standards durchgeführt wird und eine spätere Abnahme sichergestellt ist.

Das komplette LV einschl. Vorbemerkungen hat auf der Baustelle vorzuliegen.

Vor Baubeginn hat der Auftragnehmer schriftlich die Personen zu benennen, die für die Baumaßnahme unterschriftsberechtigt sind.

Art und Umfang der Leistungen

Die Leistungen umfassen die Arbeiten und Lieferungen für Freimachung einer 45 m x 45 m großen Fläche auf dem Firmengelände. Es ist die bestehende Asphaltdecke zu fräsen und das anfallende Material ist witterungsgeschützt zu lagern. Das Bodengutachten vom 18. Juli 2024 (Dr. Meinecke & Schmidt) wird Bestandteil des Vertrags.
Der genaue Umfang der durchzuführenden Erschließungsarbeiten ist aus den beigefügten Planungsunterlagen sowie den Ausschreibungsunterlagen zu entnehmen.

*Hinweis: Vorbemerkungen zum LV*
1. Allgemeines

Räumung 45 x 45 m Areal:
Auf dem Firmengelände soll ein 45m Mal 45m großes Areal für anschließende Tiefenbohrungen geräumt werden. Die bestehende Asphaltfläche (bis 10 cm Mächtigkeit) ist zu fräsen. Das Fräsgut ist seitlich, witterungsbeständig (mit Folie in alle Richtungen abgedeckt) zu lagern. Weitere Oberflächenbefestigungen oder Hindernisse sind zu entfernen.

Versorger:

Einbauteile wie Schieberkappen, Hydranten, Kanalschachtdeckel und Straßenabläufe sind der neu zu erstellenden (Verkehrs-)Oberfläche höhentechnisch und fluchtgerecht anzupassen (Anrampungen siehe LV). Die hierfür notwendigen Aufwendungen sind in die entsprechenden Einheitspreise einzurechnen.

1.1 Lage der Baustelle

Die Baumaßnahme liegt in Oberhausen. Der Firmenparkplatz erstreckt sich über die Flurstücke 83, 84, 151,197, 198, 199, 242, 243, 244 und 253, Flur 016, Gemarkung Oberhausen. Die in dieser Leistungsbeschreibung ausgeschriebenen Leistungen sind ausschließlich auf dem Flurstück 197, Flur 016 zu erbringen.

Der Bieter hat vor Angebotsabgabe die Örtlichkeiten zu besichtigen. Eine gemeinsame Besichtigung mit dem AG ist nicht vorgesehen.
Alle beschriebenen Leistungen beinhalten grundsätzlich auch die Lieferung der Baustoffe und Bauteile einschließlich Abladen und Lagern auf der Baustelle. Kosten für die Zwischenlagerung von Baustoffen und Bauteilen sind in die entsprechenden Einheitspreise einzurechnen. Eventuelle Kosten für die Zwischenlagerung von Baustoffen und Bauteilen auf öffentlicher Verkehrsfläche außerhalb des Baufeldes, die dann durch das Straßenverkehrsamt erhoben werden, sind ebenfalls in die Einheitspreise der entsprechenden Positionen einzurechnen.

1.2 Hauptleistungen

Straßenbau:
ca. 1.300 m²  Asphalt fräsen
ca.  60 m³  Asphaltlagerung
ca.  200 m  Baustellensicherung

1.4 Vergütung

Die Pauschalen, z.B. für die Baustelleneinrichtung, werden bei den Abschlagszahlungen grundsätzlich anteilig im Verhältnis der bis dahin erbrachten Leistung berechnet.

2. Verkehrssicherung, Absperren und Kennzeichnen der Baustelle

Bei der Durchführung der ausgeschriebenen Arbeiten müssen die einschlägigen Vorschriften zum Schutz der Bevölkerung und der Umwelt unbedingt eingehalten werden. Eine sorgfältige Auswahl der vorgeschriebenen Bauverfahren und Baumaschinen und Geräte ist hierfür unabdingbar. Alle Aufwendungen, die sich hieraus ergeben, sind mit den Einheitspreisen des Leistungsverzeichnisses abgegolten. Evtl. Aufwendungen, die sich aus einer Verletzung geltender Bestimmungen ergeben, gehen zu Lasten des Auftragnehmers.

Sämtliche dafür notwendigen Aufwendungen nach RSA und StVO, die dafür notwendigen Provisorien (Kalkstein, Stahlplatten etc. zu den Eingängen, Einfahrten o.ä.) sowie alle Aufwendungen aus Genehmigungen und Auflagen, die sich aus einer erforderlichen Sonntag- oder Nachtarbeit ergeben sind in die Einheitspreise einzurechnen.

Die Kennzeichnung der Baustelle mit den erforderlichen Verkehrs-, Hinweis- und Umleitungsschildern, Abschrankungen, Schutz- und Sicherheitseinrichtungen, Vorhalten und Beleuchten der hierfür benötigten Geräte hat im Einverständnis und mit Genehmigung des Straßenverkehrsamtes zu erfolgen (sofern erforderlich). Die Betriebskosten der Beleuchtungseinrichtungen sowie sämtliche Kosten für die Gestellung, Aufstellung, Umbau, Unterhaltung und Abbau der erforderlichen Beschilderung, Beleuchtung und Abschrankung sind in die Pos. "Baustelleneinrichtung" einzurechnen.

Sämtliche Absperrgeräte müssen der StVO und RSA entsprechen und retroreflektierend ausgerüstet sein. Die Einfriedungen sind während der Dunkelheit vorschriftsmäßig zu beleuchten. Der AN trägt die volle Verantwortung für die Beachtung sämtlicher Sicherheitsvorschriften und haftet für alle Folgen, die durch Nichtbefolgung dieser Vorschriften entstehen.

Des Weiteren sind die Anwohner ggf. schriftlich per Hauswurfzettel o.ä. auf unvermeidbare Behinderungen, Änderung der Verkehrsführungssituation, Dauer etc. hinzuweisen (dies erfogt in Abstimmung mit der Covivio Immobilien GmbH).

3. Baudurchführung

3.1 Lagerflächen und Arbeitsstreifen

Die Flächen im Baustellenbereich dürfen nur so zur Zwischenlagerung genutzt werden, dass die unter Punkt Allgemeines und Verkehrssicherung genannten Bedingungen erfüllt werden können. Die Zwischenlagerung erfolgt ebenfalls auf dem Firmengelände, im nördlichen Bereich. Der Lagerort wird vor Ort mit der Covivio und der BL abgestimmt.

Städtische Flächen sind nicht vorgesehen.

Den Anordnungen der Bauüberwachung ist Folge zu leisten.

3.2 Auftragserteilung

Beim Ausschreibungsverfahren handelt es sich um eine freihändige Vergabe.

Vom Auftragnehmer wird bei der Auftragserteilung eine Urkalkulation gefordert, die beim AG hinterlegt wird.

3.3 Baufristen, Bauablauf

Die Koordination und zeitgleich enge Abstimmung der auszuführenden Gewerke haben durch den AN zu erfolgen.
Eine straßenverkehrsrechtliche Anordnung ist rechtzeitig beim Straßenverkehrsamt zu beantragen (sofern erforderlich).
Der Baubeginn erfolgt spätestens 14 Tage nach schriftlicher Auftragserteilung oder in Abstimmung mit dem AG.
Witterungsbedingte Arbeitsunterbrechungen dürfen die Bauzeit nicht verlängern und sind durch zusätzliches Personal wieder auszugleichen.
Ein detaillierter Bauzeitenplan ist nach Auftragserteilung und vor Baubeginn dem AG vorzulegen. Der Zeitplan wird abschließend verbindlich mit dem AG abgestimmt.

Zur Umsetzung und Abstimmung der Maßnahme finden Baubesprechungen mit dem AG statt. Hierzu werden Baubesprechungsprotokolle durch die BL angefertigt. Diese sind kurzfristig den am Bau Beteiligten schriftlich / per E-Mail vorzulegen.

Die vorhandenen Höhenpunkte sind vom Vermesser des Auftragnehmers zu überprüfen. Es erfogt keine gesonderte Vergütung für die Prüfung der Höhenpunkte.

3.4 Planunterlagen

Straßenbau:
Planunterlagen AP Straßen
LP1  LP Straßenbau  M1:250 Übersicht
LS1  LS Straßenbau  M 1:500/100

3.5 Bäume

Bei den Bauarbeiten, insbesondere bei den Ausschachtungsarbeiten, ist auf die vorhandenen Bäume Rücksicht zu nehmen. Zum Schutz der Bäume (Krone, Stamm und Wurzeln) notwendige Maßnahmen sind in diesem Leistungsverzeichnis enthalten. Vor der Baumfällung ist die Erforderlichkeit einer Fällgenehmigung mit dem AG abzustimmen.

3.6 Gewässer

Der AN hat sicherzustellen, dass durch die Bauausführung keine Verschmutzung der Umgebung, der Gewässer (Grundwasser) und der anliegenden Grundstücke durch Bau- und Betriebsstoffe und andere Materialien eintritt. Die Haftpflicht zum Schutz von Grundwasser und sonstigen Gewässern bei Verunreinigung verbleibt in jedem Fall beim AN, zu dessen Lasten auch eventuelle Schadenersatzansprüche gehen.

3.7 Immissionsschutz / Emissionsschutz / Generelles zur Auswahl der Geräte und Verfahren

Bei der Durchführung der ausgeschriebenen Arbeiten müssen die einschlägigen Vorschriften zum Schutz der Bevölkerung und der Umwelt unbedingt eingehalten werden. Eine sorgfältige Auswahl der vorgesehenen Bauverfahren sowie Baumaschinen und -geräte ist hierfür unabdingbar.
Alle Aufwendungen, die sich hieraus ergeben, sind mit den Einheitspreisen des Leistungsverzeichnisses abgegolten. Weiterhin gehen eventuelle Aufwendungen, die sich aus einer Verletzung geltender Bestimmungen ergeben, zu Lasten des AN.

Beim Einsatz von Baugeräten ist folgendes zu beachten:
Es dürfen nur schallgedämpfte Baugeräte nach dem Immissionsschutzgesetz eingesetzt werden. Tatsächliche Werte sind auf Verlangen nachzuweisen.

3.8 Kampfmittel

Die Kampfmittelauskunft vom 19.07.2023 liegt dem AN vor und ist zu beachten.

Die Durchführung aller bodeneingreifenden Baumaßnahmen haben mit der gebotenen Vorsicht zu erfolgen. Werden während der Bauarbeiten Kampfmittel bzw. nicht erkennbare Gegenstände gefunden, sind die Arbeiten an der Fundstelle sofort einzustellen, die Fundstelle abzusperren, die örtliche Bauüberwachung und das städtische Ordnungsamt zu benachrichtigen.

Für die eventuelle Sicherung und Beseitigung von Kampfmitteln hat der AN die Erdarbeiten im Stundenlohn auszuführen. Stillstandskosten, die sich auf der Baustelle bei Kampfmittelfunden ergeben, werden auf Nachweis vergütet.

3.9 Schutz von Gebäuden und Grundstücken

Siehe auch Position Beweissicherung.

Gebäude, Grundstücke und Anlagen jeder Art, die durch die Bauarbeiten berührt oder gefährdet werden können, müssen vom Auftragnehmer vor Baubeginn genau auf ihre Sicherheit und Beschaffenheit untersucht werden.
Erforderlichenfalls sind bei vorhandenen Schäden an Bauwerken Gipsmarken anzubringen und Risse fotografisch festzuhalten.

Jede Möglichkeit einer Gefährdung hat der Auftragnehmer dem Auftraggeber sofort schriftlich mitzuteilen und besondere Sicherheitsmaßnahmen zu treffen. Unterlässt der Auftragnehmer die sofortige Anzeige der erkennbaren Schäden, so ist er für alle Nachteile, die dem Auftraggeber entstehen, haftbar.

Zum Schutz der Gebäude, Grundstücke und Anlagen hat der Auftragnehmer Vorsichtsmaßnahmen zunächst ohne besondere Vergütung zu treffen. Die das übliche Maß übersteigenden Maßnahmen sind im Einvernehmen mit dem Auftraggeber zu vereinbaren und werden in diesem Falle besonders vergütet.

4. Baustoffprüfungen

Materialprüfungen und Prüfungen am Baukörper werden vom AG nur als Kontrollprüfung durchgeführt. Die Kosten für Prüfungen mit negativem Ergebnis werden dem AN in Rechnung gestellt. Sonstige Prüfungen werden vom AN durchgeführt.

4.1 Güte-, Prüfzeugnisse und Eignungsnachweise

Vor Beginn der Arbeiten sind Güte-, Prüfzeugnisse bzw. Eignungsnachweise der zum Einbau vorgesehenen Materialien beizubringen.

Eignungsnachweise sind so rechtzeitig vorzulegen, dass ggf. Änderungen vorgenommen werden können.

Liegen dem AG von ihm anerkannte Eignungsnachweise für Standardrezepturen bzw. Materialmuster vor, kann der AN auf eine besondere Vorlage verzichten. Dies gilt für alle gelieferten Materialien.

4.2 Eigenüberwachungsprüfungen

Neben den in den technischen Regelwerken und Vorschriften (z.B. ZTV La-StB 2018) nach Art und Umfang beschriebenen Prüfungen sind folgende Eigenüberwachungsprüfungen  vom AN vorzunehmen:

Straßenbau:- 1 Lastplattendruckversuch je Schicht (FSS, STS, Erdplanum)

5. Tagesberichte

Während der gesamten Bauzeit sind Tagesberichte zu erstellen und der Bauüberwachung wöchentlich zu übergeben. Außer Wetter, Temperatur, Belegschaftsstärke sind insbesondere die getätigten Leistungen, der Geräteeinsatz und die Baustofflieferungen aufzuführen.

6. Wiegekarten

Die Originalwiegekarten sind täglich bzw. zeitnah bei Lieferung auszuhändigen. Sie müssen folgende Angaben aufweisen: eine maschinelle Eingangs- und Ausgangswägung, sowie das Nettogewicht, den Namen der Baustelle und die ausführende Firma, das Lieferwerk, amtliches Kennzeichen des Fahrzeuges, die Bezeichnung des Wägegutes und die Unterschrift des Wägers, ggf. Angabe des Wägers. Die Wiegekarten sind zu nummerieren und müssen mit maschinellem Datum und Uhrzeit versehen sein.
Wiegekarten ohne diese Angaben oder verspätet abgegebene Wiegekarten werden nicht anerkannt. Die Wiegekarten sind mit fortlaufenden Nummern, Wägungen, Materialart und Lieferfirma in die Tagesberichte einzutragen.

Ist in einer Leistungsverzeichnisposition eine Einbaudicke vorgegeben, so erfolgt die Abrechnung nach den vorgeschriebenen Einbaudicken. Der Nachweis ist über Originalwiegekarten oder andere Verfahren durchzuführen.

7. Versorgungsleitungen

Der AN hat sich vor Beginn der Bauarbeiten von den Leitungseigentümern, wie z. B. T-Com, Rheinisch Westfälische Wasserwerksgesellschaft, Emscher Lippe Energie GmbH, Evonik Fernwärme GmbH, unitymedia, Veba, Hüls etc. aktuelle Unterlagen über die Lage der Versorgungsleitungen zu beschaffen und sich anschließend von den betroffenen Versorgern örtlich einweisen zu lassen. Notwendige Leitungssicherungen sind rechtzeitig mit den betreffenden Versorgungsunternehmen abzustimmen. Behinderungen daraus werden nicht anerkannt. Beschädigungen an vorhandenen Leitungen gehen zu Lasten des AN.

Freigelegte Leitungen müssen entsprechend den Auflagen der Leitungseigentümer abgesichert werden. Die freigelegten Wasserleitungen sind ggf. gegen Frost zu schützen. Unter dem Titel/Position "Kreuzungen mit Versorgungsleitungen" sind die Kosten zu erfassen.

Entsprechend dem Baufortschritt hat sich der AN von den jeweiligen Versorgungsunternehmen über die Lage von Hausanschlussleitungen, Schiebern/Armaturen, Schachtbauwerken und deren Abmessungen und dgl. örtlich einweisen zu lassen. Diese Einweisung ist so rechtzeitig zu beantragen, dass Behinderungen des Bauablaufes hierdurch nicht entstehen.

Zur Schlussabnahme hat der AN den Nachweis über die Kappenabnahme der Versorgungsträger vorzulegen.

8. Vermessungsarbeiten

Der AN erhält einmalig vor Beginn des Erd- und Kanalbaus (einschließlich Baustraße und Kanalschächte) und einmalig vor Beginn des Straßenendausbaus die Straßenbegrenzung durch einen Vermesser angezeigt (einschließlich der Übergabe der Daten als DWG-Datei).  Während der Bauphase ist es die Aufgabe des AN die übergebenen Messpunkte entsprechend zu sichern. Alle ansonsten zusätzlich benötigten Vermessungsarbeiten zum Erbringen der Leistungen des LV's sind durch den AN auf eigene Rechnung zu beauftragen.
Die vom AN auszuführenden Messungen sind nach den anerkannten Regeln der Messtechnik vorzunehmen. Für die Sicherung und Unterhaltung der übergebenen und örtlich angezeigten Punkte sowie die Ermittlung und Herstellung aller übrigen Absteckungs- und Höhenwerte ist der AN allein verantwortlich.

8.1 Bestandspläne und TV- Befahrung
-

9. Sauberkeit der Baustelle

Aufgenommenes unbrauchbares bzw. nicht mehr verwendungsfähiges Material ist unverzüglich abzufahren. Eventuelle kurzfristige Zwischenlagerungen von Baumaterialien sind so zu erfolgen, dass keine Belästigungen für die Verkehrsteilnehmer bzw. MA und Besucher der Covivio auftreten können. Die Bauüberwachung ist berechtigt, nach einmaliger vergeblicher Aufforderung an den AN unbrauchbares Material durch Dritte beseitigen zu lassen. Die Aufforderung ist in den Tagesberichten festzuhalten. Die Kosten gehen zu Lasten des AN.

Im freien Gelände bleibt die Zwischenlagerung des Bodens der Disposition des AN überlassen. Alle Schieber der Gas- und Wasserrohre, Hydranten und Schächte der Versorgungsträger müssen leicht zugängig und sofort benutzbar erhalten werden. Die Lagerung von Baumaterialien auf Gehwegen ist nur in Ausnahmefällen zulässig.

Der abzufahrende Boden ist vom AN sofort von der Baustelle zu entfernen bzw. gemäß aktuellen Richtlinien ordnungsgemäß zu entsorgen.

10. Bodengutachten, Bodenarten und Grundwasserstand

Das der Ausschreibung beiliegende Bodengutachten vom 19.07.2024 des Büros Dr. Meinecke & Schmidt aus Herten-Westerholt wird Vertragsbestandteil und ist zu beachten.

10.1 Bodenaushub und Bodenlagerung

Der im Plangebiet ausgehobene, brauchbare Boden ist innerhalb des Baugebietes seitlich zu lagern und muss durch den AN ordnungsgemäß und witterungsgeschützt zwischengelagert werden. Die sich eventuell ergebenen Schwierigkeiten der Bodenlagerung, des Materialtransportes etc., sind bei der Preisermittlung in den jeweiligen Positionen zu berücksichtigen. Der Boden aus den Arbeitsstrecken sollte möglichst innerhalb der Trasse wieder eingebaut werden. Der Baufortschritt ist so zu regeln, dass der Aushubboden unmittelbar zum Verfüllen der fertigen Kanalstrecke verwendet werden kann. Der übrige Boden sowie der zum Verfüllen der Baugrube nicht geeigneter Boden ist vom AN sofort abzufahren. Torf und humoser Sand ist grundsätzlich durch verdichtungsfähigen Boden zu ersetzen. Im freien Gelände bleibt die Zwischenlagerung des Bodens der Disposition des AN überlassen. Hierbei ist die Weisung der örtlichen Bauüberwachung zu beachten. Der Wasserabfluss in den Straßenrinnen und Gräben darf nicht unterbrochen werden.
Der Boden muss eventuell vor Wiedereinbau zum Teil durch z.B. Kalkung so aufbereitet werden, dass er wieder eingebaut werden kann. Hier sind auch die Anmerkungen im Bodengutachten zu beachten.

Alle Schieber der Gas- und Wasserohre, Hydranten und Schächte der Post bzw. Fernwärme müssen leicht zugänglich und sofort nutzbar erhalten werden. Die Lagerung von Baumaterialien auf Gehwegen ist nur in Ausnahmefällen zulässig, an Straßenbäumen ganz untersagt.

10.2 Wasserhaltung

Das der Ausschreibung beiliegende Bodengutachten ist zu beachten.

Werden bei den Bauarbeiten Boden- und Grundwasserverunreinigungen angetroffen, so sind die Arbeiten unverzüglich einzustellen und der zuständige Fachbereich der Stadt Oberhausen einzuschlaten. Der Fachbereich entscheidet über das weitere Vorgehen.

Die Arbeitsschutzvorschriften sind zu beachten. Die Überwachung und Sicherstellung dieser Auflagen obliegen der Bauleitung des AN.

Während der Herstellung und bis zur Erhärtung der Bauwerke darf sich in den Baugruben kein Wasser ansammeln. Für die Wasserhaltung wird folgende Regelung getroffen:
Sofern keine Wasserhaltungsanlage erforderlich ist, ist das Grundwasser bzw. Schichtenwasser durch eine Drainleitung abzuführen.
Falls nur Tageswasser anfällt und die Baugrube von Natur aus oder durch Einwirkung einer Grundwasserhaltungsanlage trocken bleibt, entfällt die Verlegung der Drainleitung. Hierüber entscheidet die örtliche Bauüberwachung. Die Drainage wird mit lfd. Meter verlegter Leitung bezahlt, wobei das Wegpumpen des ansammelnden Wassers aus dem Pumpensumpf in den EP einzurechnen ist. Im Bedarfsfall können auch zwei oder mehr Drainagestränge verlegt werden. Hierüber entscheidet die örtliche Bauüberwachung.
Bei Schwerkraft- oder Vakuumtiefbrunnen ist der Einzugsbereich und Menge des abzuziehenden Grund-/Schichtenwasser vorab zu ermitteln und zu kontrollieren, um bauliche Schäden an Gebäuden im Bestand zu vermeiden. Alle diesbezüglichen Kosten sind in die entsprechende(n) Position(en) einzurechnen.

10.3 Entsorgung von teerhaltigem Straßenaufbruch

Die Entsorgung teerhaltigen Straßenaufbruchs  inklusive Transport übernimmt der AN.

Hinweis zum Umgang mit teerhaltigen Bestandteilen im Straßenaufbruch:
Der teerhaltige Straßenaufbruch ist zu entsorgen. Die Kosten des Transportes und der Entsorgung übernimmt der AN.

Folgende Schutzmaßnahmen sind einzuhalten:
- der teerhaltige Straßenbelag darf nicht erwärmt werden
- erforderliche Trennschnitte sind im Nassschneideverfahren auszuführen
- beim Lösen und Laden der teerhaltigen Materialien ist die Entwicklung
  von Staub zwingend zu vermeiden.
- Hautkontakt mit den teerhaltigen Materialien ist auszuschließen, von den
  betroffenen Mitarbeitern sind Schutzhandschuhe zu tragen
- Bei der Arbeit nicht essen, trinken oder rauchen
- Vor den Pausen und nach Schichtende Hände und Gesicht gründlich reinigen
- Arbeitskleidung vor Verlassen der Baustelle ausziehen
- die mit dem Lösen, Aussortieren und Laden der teerhaltigen Materialien
  beschäftigten Mitarbeiter sind vom AN entsprechend einzuweisen.

11. Abrechnung

Bei der Abrechnung werden die vorgenannten Vertragsbreiten bzw. die DIN EN 1610 zugrunde gelegt. Darüber hinaus gehende Mehrbreiten müssen von der Bauüberwachung ausdrücklich angegeben werden. Die Tiefe ergibt sich aus dem Höhenunterschied der Straßen - bzw. Geländeoberkante und der Ausschachtungssohle. Für jede Haltung wird der Abrechnung die gemittelte Tiefe des Randes der benachbarten Schachtbaugruben zugrunde gelegt. In unebenem Gelände werden die Höhen nach Bedarf an Zwischenpunkten genommen und entsprechend berücksichtigt. Die Länge des Rohrgrabens wird jeweils von den Mittelpunkten der anschließenden Schächte gemessen. Die Länge der verlegten Rohrleitung wird von der Innenkante der Schachtwandung gemessen. Die Länge des Schachtoberteils einschließlich Schachthals (Konus) wird von Oberkante Schachtunterteil bzw. Oberkante Abdeckplatte (gemauerter Schacht) oder Übergangsplatte bis Unterkante Rahmen der Schachtabdeckung ermittelt.

Für den Straßenbau sind alle abrechnungstechnisch relevanten nicht überbauten (sichtbaren) Positionen aus Alt- und Neubestand sowie die Abtragsprofile für die Positionen Bodenaushub sind mengenmäßig zu ermitteln.

Der Schlussrechnung ist eine Abrechnungszeichnung beizufügen, aus der alle zur Abrechnung erforderlichen Maße der einzelnen Abrechnungspositionen ersichtlich sein müssen.

12. Abnahme Kanalbau/Straßenbau

Folgende Unterlagen müssen dem AG mindestens 14 Werktage vor Abnahme vorliegen:

        - Liefer- und Materialnachweise
        - Wiegekarten
        - Entsorgungsnachweise (falls erforderlich)

13. Zusätzliche Technische Vertragsbedingungen

Bei der Ausführung der Bauarbeiten sind folgende zusätzliche technische Vertragsbedingungen in ihrer jeweils bei der Veröffentlichung der Baumaßnahme gültigen Fassung anzuwenden:

ZTV E-StB
Zusätzliche Technische Vertragsbedingungen und Richtlinien für Erdarbeiten
im Straßenbau

ZTV Verm  StB
Zusätzliche Technische Vertragsbedingungen und Richtlinien für die Bauvermessung im Straßenbau

ZTV Ew-StB
Zusätzliche Technische Vertragsbedingungen und Richtlinien für den Bau von
Entwässerungseinrichtungen im Straßenbau

ZTV Asphalt-StB
Zusätzliche Technische Vertragsbedingungen und Richtlinien für den Bau von
Verkehrsflächenbefestigungen

ZTV A-StB
Zusätzliche Technische Vertragsbedingungen und Richtlinien für Aufgrabungen
in Verkehrsflächen

ZTV Fug-StB
Zusätzliche Technische Vertragsbedingungen und Richtlinien für Fugen in Verkehrsflächen

ZTV Pflaster-StB
Zusätzliche Technische Vertragsbedingungen und Richtlinien zur Herstellung
von Pflasterdecken

ZTV-ING,
Zusätzliche Technische Vertragsbedingungen und Richtlinien für Ingenieurbauten, Ausgabe

ZTV La-StB
Zusätzliche Technische Vertragsbedingungen und Richtlinien für Landschaftsbauarbeiten im Straßenbau

ZTV-SA
Zusätzliche Technische Vertragsbedingungen und Richtlinien für Sicherungsarbeiten an Arbeitsstellen an Straßen

ZTV-M
Zusätzliche Technische Vertragsbedingungen und Richtlinien für Markierungen
auf Straßen

ZTV SoB-StB
Zusätzliche Technische Vertragsbedingungen und Richtlinien für den Bau von
Schichten ohne Bindemittel

ZTV-EL Netze
Zusätzliche Technische Vertragsbedingungen zur Erstellung elektrotechnischer
Anlagen im Siel- und Sammlernetz

RAS-LP4
Richtlinien für die Anlage von Straßen, Abschnitt 4: Schutz von Bäumen, Vegetationsbeständen und Tieren bei Baumaßnahmen. Dieses in Verbindung mit
der DIN 18920 „Vegetationstechnik im Landschaftsbau, Schutz von Bäumen,
Pflanzenbeständen und Vegetationsflächen bei Baumaßnahmen“

14. Bau- und Abbruchabfälle - gem. Kreislaufwirtschafts- und Abfallgesetz

Die Entsorgung der Bau- und Abbruchabfälle gemäß Abfallschlüssel erfolgt vom Auftragnehmer. Vor Beginn der Baumaßnahme wird der Auftragnehmer die Entsorgungswege für die anfallenden Abfälle nachweisen.

15. Nachunternehmer

Siehe den Vergabeunterlagen beigefügte Erklärung

16. Nebenleistungen (Entsprechend der VOB)
Es gilt die VOB!
Zu den Nebenleistungen gehören unter anderem die nachfolgend aufgeführten Nebenleistungen, soweit sie nicht in den Positionen des Leistungsverzeichnisses erfasst sind:

- Abladen und ordnungsgemäßes Lagern sämtlicher gelieferten Stoffe.
- Aufrechterhalten des Verkehrs auf den Zufahrtsstraßen und wegen, soweit diese für die  Baustellentransporte und Bauarbeiten in Anspruch genommen werden.
- Unterhaltung, Reinigung und Instand setzen aller während der Bauarbeiten benutzten öffentlichen und privaten Wege und Straßen in den vor Baubeginn angetroffenen Zustand. Nach Abschluss der Instandsetzungsarbeiten hat der Auftragnehmer auf Verlangen des AG Freistellungsbescheinigungen der Eigentümer vorzulegen. Vor Baubeginn ist mit den  Unterhaltungspflichtigen der Zustand der Straßen und Wege schriftlich festzuhalten und ggf. durch Fotos zu dokumentieren.
- Wiederherstellung von als Arbeitsstreifen bzw. als Lagerplatz genutztem Gelände, so dass es in gleicher Weise wie vor Baubeginn genutzt werden kann.
- Herstellen, Unterhalten und Beseitigen von provisorischen Rampen, Einschnitten, Transportbrücken und Fahrstreifen, soweit diese für Bauarbeiten erforderlich sind. Für dieses Arbeiten ist das Einverständnis des Auftraggebers erforderlich.

17. Stundenlohnarbeiten

Stundenlohnarbeiten werden nur vergütet, wenn sie ausdrücklich von der Bauüberwachung angeordnet wurden. Auf den Stundenzettel müssen u.a. Baustellenbezeichnung, Tag der Leistung, Anzahl der Beschäftigten, Arbeitsstunden, geliefertes Material und Art der Leistung beschrieben sein.

18. Nebenangebote

MINDESTANFORDERUNGEN FÜR NEBENANGEBOTE

Ausführungsfristen Nebenangebote mit Verkürzung der Ausführungs- und Verkehrsbeschränkungsfrist sind nicht zugelassen.

Nebenangebote auf Verwendung anderer Materialien sind zugelassen. Ausgeschlossen ist die Verwendung von Asphaltgranulat.

19. Sonstiges

Vor Beginn der Arbeiten sind auf Anforderung der Bauüberwachung Gütezeugnisse und Eignungsnachweise der zum Einbau vorgesehen Materialien beizubringen.

20. Ausführungsfristen

Die Fristen sind verbindliche Vertragsfristen. Für die zu erbringenden Leistungen werden folgende Bauzeiten vorgegeben:

I.  Straßenbau:  15 AT

Mit den Arbeiten soll 14 Tage nach Aufttragserteilung oder vorheriger Absprache mit dem AG begonnen werden. Ab diesem Zeitpunkt zählt die vorgegebene Bauzeit. Bei Überschreitung der o.g. Bauzeiten hat der AG das Recht Vertragsstrafen gem. Punkt 20.2 geltend zu machen.
Die angegebene Bauzeit beinhaltet bereits witterungsbedingte Arbeitsausfalltage.
Für die Zeit der Bauarbeiten ist sicherzustellen, dass eventuell anfallendes Wasser im Kanalnetz eventuell abgepumpt wird. Die Kosten sind durch den AN zu
tragen und müssen in die EP des Kanalbau einkalkuliert werden.
Eine Änderung der Ausführungszeit kann nur mit Zustimmung des AG erfolgen. Für die Baumaßnahme ist ein verbindlicher und detailierter Bauzeitenplan sofort nach der Auftragserteilung auf Anordnung des AG innerhalb von 5 Werkstagen abzugeben. Der Bauzeitenplan wird Vertragsbestandteil.

Bei Überschreitung der o.g. Bauzeiten hat der AG das Recht Vertragsstrafen gem. Punkt 20.2 geltend zu machen.

20.1 Kampfmittelräumdienst

siehe 3.8

21. Planunterlagen

Folgende Planunterlagen werden 1-fach zur Verfügung gestellt:

siehe 3.4 und Ausschreibungsunterlagen

22. Kosten

Die Kosten und die Erschwernisse, die sich aus den Vorbemerkungen ergeben, sind in die jeweiligen EP's bzw. in die OZ "Baustelleneinrichtung" einzurechnen.
Das mit dem Bauablauf in 2 Bauabschnitten bedingte mehrmalige An- und Abrücken des AN ist in die EP der einzelnen Position einzurechnen und wird nicht gesondert vergütet.

23. Abgabe des Angebotes

Es werden Sondervorschläge zugelassen. Die evtl. Sondervorschläge müssen vollständig ausgefüllt sein (Massenbeschreibung, Einheitspreise etc.) und Zeichnungen, Skizzen und eine Baubeschreibung enthalten.
Die Sondervorschläge müssen mit Nettosumme, Mehrwertsteuer und Gesamtsumme abschließen.
Zur Bearbeitung erhalten Sie Lang- und Kurztext der Ausschreibung. Bei Unklarheiten in den Texten ist mit dem Sachbearbeiter Rücksprache zu nehmen. Bei Angebotsabgabe ist nur der Kurztext einzureichen. Gleichzeitig liegt den Angebotsunterlagen das LV im GAEB-Standard als D83,P83 und X83 bei.
Nach Fertigstellung des Angebotes ist vom Bieter eine GAEB-Angebotsdatei D84,P84 oder X84 zu übersenden.

24. Vergabe der Leistungen

Beim Ausschreibungsverfahren handelt es sich um eine freihändige Vergabe.

#### Titel 1.1 BAUSTELLENEINRICHTUNG, BAUBÜRO, SiGeKo

*Hinweis: Hinweis zu den Arbeitsflächen*
Arbeitsflächen stehen innerhalb der Baufelder zur Verfügung. Bei Mehrbedarf hat der AN Flächen auf eigene Kosten anzumieten und ist für die Wiederherstellung dieser Flächen selbst verantwortlich. Die Kosten hierfür sind in die Einheitspreise einzurechnen.

Hinweis Rettungsfahrzeuge

Es ist darauf zu achten, dass in allen öffentlichen Bereichen der Einsatz von Polizei, Feuerwehr, Unfall- und Krankenfahrzeugen gewährleistet ist.

Hinweis Straßenreinigung

Während der gesamten Bauzeit sind sämtliche in Anspruch genommenen öffentlichen Straßen und Wege regelmäßig (mind. 1 x täglich) mit einer nass aufnehmenden Kehrmaschine  zu reinigen. Die Arbeiten sind in die Baustelleneinrichtungsposition  einzukalkulieren und werden nicht gesondert vergütet. Schäden an den Zuwegungen zur Baustelle sind unverzüglich zu beheben. Der ursprüngliche Zustand ist mit gleichwertigem Material wiederherzustellen.

**1.1.10 Baustelleneinrichtung**
*** Pauschalposition
Die Baustelleneinrichtung im erforderlichen Umfang zur Ausführung aller ausgeschriebenen Leistungen einrichten,über die Dauer der Bauzeit vorhalten und abräumen. Anfuhr und Aufstellen aller für die Bauausführung erforderlichen Einrichtungen wie Geräte, Maschinen, Bauwagen, Tagesunterkunftsräume, Sanitäranlagen usw., sowie Wasser- und Stromanschlüsse sowie Beschaffung der erforderlichen Anschlüsse. Die Baustelleneinrichtung ist gem. Arbeitsstättenverordnung herzustellen. Die eingesetzten Container, Tagesunterkünfte und Sanitäranlagen haben der Arbeitsstättenverordnung (ArbStV) und Arbeitsstättenrichtlinien (ASR) zu entsprechen.

Insbesondere wird auf das notwendige Vorhandensein von Feuerlöschern und Erste-Hilfe-Kästen hingewiesen.

Sicherung und Kennzeichnung der vorhandenen Anlagen zum Schutz vor Beschädigungen nach Wahl des AN fachgerecht herstellen.

Das Umsetzen im Zuge des Baufortschrittes, innerhalb des Baustellenbereichs ist in diese Position einzukalkulieren.
Menge: 1,000 psch

**1.1.20 Beweissicherung**
*** Pauschalposition
Vor Beginn der Arbeiten ist durch fotografische Dokumentation und Aufmaß über den vorhandenen Zustand  der baulich in Anspruch genommenen Flächen und der angrenzenden Flächen, alle baulichen Anlagen (Gebäude außen und innen, Einfriedungen, sonstige Einrichtungen etc.), sowie Bäume und sonstige Bepflanzungen zu erstellen.
Die Dokumentation der sich im Einflussbereich der Bauarbeiten befindlichen Anlagen ist vollständig und unzweifelhaft zu belegen und muss umfassend und genau den Zustand wiedergeben. Insbesondere ist für das Haus Essener Str. 66 (Hauptverwaltung Immeo) vor Beginn der Erdarbeiten eine Beweissicherung durchzuführen.
Die entsprechenden Unterlagen sind dem AG vor dem Baubeginn zu übergeben.
Falls es nach Abschluss der Bauarbeiten zu Unstimmigkeiten aufgrund unvollständiger oder unklarer Beweissicherung kommt, ist der AG berechtigt, festzulegen, welche Wiederherstellungsmaßnahmen und in welchem Umfang diese vom AN durchzuführen sind, um den Ursprungszustand wiederherzustellen.
Eine Vergütung der durch unvollständiger oder unklarer Beweissicherung erforderlichen Arbeiten erfolgt ausdrücklich nicht.
Menge: 1,000 psch

**1.1.30 Bauzaun liefern, aufstellen, umsetzen, rückbauen**
Baugrube bzw. Arbeitsbereich durch einen Bauzaun aus mobilen Stahlrahmenelementen mit Stützfüßen aus Beton, ca. 2,0 m hoch, beidseitig sichern. Der Bauzaun ist standfest aufzustellen und während der Baumaßnahme mehrmals entsprechend dem Baufortschritt umzusetzen und nach Beendigung der Arbeiten zu entfernen, einschließlich der Vorhaltung und Unterhaltung sowie der erforderlichen Beleuchtung. Aufgemessen wird in Abwicklung der Kanalachse. Querstücke für die Kopfenden oder bei Überfahrten werden nicht gesondert vergütet.
Der Zaun wird nur einfach in der Länge bei parallel verlaufenden Leitungen abgerechnet.
Menge: 200,000 lfm

#### Titel 1.2 BAUFELDRÄUMUNG - VORBEREITENDE ARBEITEN

**1.2.10 Betonfundamente abbrechen und fachgerecht entsorgen.**
Betonfundamente abbrechen, aufnehmen, aufladen und fachgerecht entsorgen. Eine eventuell erforderliche Verfüllung wird gesondert vergütet.
Menge: 2,500 m3

**1.2.20 Pfosten aufnehmen und entsorgen.**
Pfosten, mit und ohne Verkehrszeichen, in einem Betonfundament versetzt, komplett aufnehmen bzw. abbrechen.
Die erforderliche Ausschachtung im Homogenbereich 1 (Auffüllungen) ist in den Einheitspreis einzurechnen.
Die Fundamentlöcher mit geeignetem Material bis auf Planumshöhe verfüllen und gemäß ZTV E-StB verdichten.
Die nicht wiederverwendbaren Aufbruchstoffe und Bauteile und den überschüssigen Boden getrennt aufladen, zu einer Recyclinganlage bzw. Deponie abfahren und gemäß Vorbemerkungen entsorgen.
Menge: 35,000 St

**1.2.30 Plattenbelag aufnehmen und entsorgen**
Plattenbelag aller Art und Größe einschließlich dem Mörtelbett oder Pflasterbett aus Sand, Splitt oder Brechsand-Splittgemisch aufnehmen, von dem anhaftenden Mörtel säubern, aufladen, zu einer Recyclinganlage bzw. Deponie abfahren und gemäß Vorbemerkungen entsorgen.
Die Entsorgungskosten sind einzukalkulieren.
Menge: 5,000 m2

**1.2.40 Kleinformatige Naturpflastersteine aufnehmen und entsorgen**
Kleinformatige Naturpflastersteine als zweizeilige Rinne verlegt, inklusive Bettung aus Splitt oder Brechsand-Splitt-Gemisch oder Edelbrechsand-Splitt-Gemisch, aufnehmen und entsorgen.

Pflasterflächen aus kleinformatigen Naturpflastersteinen gemäß DIN EN 1342, 80/80/80 mm bis 100/100/100 mm, in Fahrbahnen, Fahrbahnnebenflächen und Gehwegüberfahrten sowie in Rad- und Gehwegen oder sonstigen Verkehrsflächen aufnehmen, laden und zu einer Recyclinganlage bzw. Deponie abfahren und entsorgen.
Menge: 5,000 m2

**1.2.50 Bordsteine aller Art und Größe aufnehmen und entsorgen**
Bordsteine aller Art und Größe bis zum Profil HB 18*30, aus Naturstein oder Beton, in Beton versetzt, aufnehmen, laden, zu einer Recyclinganlage bzw. Deponie abfahren und gemäß Vorbemerkungen entsorgen.
Die Entsorgungskosten sind einzukalkulieren.
Menge: 300,000 m

**1.2.60 Betonpflaster aufnehmen und entsorgen.**
Betonpflaster aller Art und Größe einschließlich dem Pflasterbett aus Sand, Splitt oder Brechsand-Splittgemisch aufnehmen aufnehmen, säubern, aufladen, zu einer Recyclinganlage bzw. Deponie abfahren und gemäß Vorbemerkungen entsorgen.
Die Entsorgungskosten sind einzukalkulieren.
Menge: 15,000 m2

**1.2.70 Asphalt schneiden. Dicke <=15 cm**
Asphaltschichten bis 15 cm Dicke schneiden
Menge: 120,000 m

**1.2.80 Asphaltdecke fräsen, aufnehmen und entsorgen**
Bituminöse Fahrbahnfläche fräsen, anfallendes Material aufnehmen und entsorgen. Gefräste Fläche reinigen.
Fläche: Parkplatzfläche Covivio und Nebenflächen (Gehweg, Einfahrten / Zufahrten).
Deckschicht = Asphaltbeton, Frästiefe bis ca. 10-15 cm.

Das der Ausschreibung beiliegende Bodengutachten vom 19.07.2024 des Büros Dr. Meinecke & Schmidt aus Herten-Westerholt ist zu beachten. Die PAK-Konzentration liegen über 1000 mg/kg, sodass die Abfälle als gefährlicher Abfall eingestuft werden.

Es ist auf eine strenge Trennung von sonstigen Unterbaustoffen zu achten.
Material ist durch den AN ordnungsgemäß von der Baustelle zu entfernen und einer Wiederverwertung oder Entsorgung zu zuführen.
Menge: 650,000 m2

**1.2.90 Asphaltdecke fräsen, aufnehmen und lagern**
Bituminöse Fahrbahnfläche fräsen, anfallendes Material aufnehmen und auf dem Firmengelände witterungsbeständig, mit geeigneter Folie von allen Seiten umhüllt, lagern. Gefräste Fläche reinigen.
Fläche: bit. Straße und Nebenflächen (Gehweg, Einfahrten / Zufahrten).
Deckschicht = Asphaltbeton, Frästiefe bis ca. 10-15 cm.
Es ist auf eine strenge Trennung von sonstigen Unterbaustoffen zu achten.
Material ist durch den AN ordnungsgemäß auf der Baustelle zu lagern. Der Lagerort wird mit dem AG abgestimmt.
Menge: 650,000 m2

**1.2.100 Einreihige Rinnen- oder Abschlussbahnen aufnehmen und entsorgen aufnehmen und samt Betonfundament entsorgen.**
Einreihige Rinnen- oder Abschlussbahnen aller Art und Größe, aus Naturstein oder Beton, in Beton versetzt, aufnehmen, aufladen, zu einer Recyclinganlage bzw. Deponie abfahren und entsorgen.
Die Entsorgungskosten sind einzukalkulieren.
Menge: 200,000 m

**1.2.110 Beleuchtungsmast bis 20 m hoch ausbauen und entsorgen**
Katalog-Nr. 66-4-1 Straßenbau/Straßenbau/320.8. 4.10
Beleuchtungsmast bis 20 m hoch mit bis zu vier Leuchten einschließlich des Betonfundamentes ausbauen, aufladen und entsorgen. Das Fundamentloch mit geeignetem Material verfüllen und verdichten. Die Stromleitungen sind entsprechend zu unterbrechen und zu sichern.
Menge: 1,000 Stck

**1.2.120 Fundament der Werbeanlage der Covivio abbrechen und entsorgen**
*** Bedarfsposition ohne GB
Betonfundamente der Werbetafel der Covivio Haus A abbrechen, aufnehmen, aufladen und fachgerecht entsorgen.
Die Betonfundamente sind zu zertrümmern und der Beton ist von den Pfosten zu entfernen.
Die erforderliche Ausschachtung im Homogenbereich 1 (Auffüllungen) ist in dem Einheitspreis eingerechnet.
Die Fundamentlöcher mit geeignetem Material bis auf Planumshöhe verfüllen und gemäß ZTV E-StB verdichten.
Die nicht wiederverwendbaren Aufbruchstoffe und den überschüssigen Boden getrennt aufladen, zu einer Recyclinganlage bzw. Deponie abfahren und  fachgerecht entsorgen.
Menge: 1,000 St

**1.2.130 Werbeanlage der Covivio exklusive Fundament aufnehmen und lagern aus einer Stahlrohrkonstruktion mit eigenständigen Stahlrohrrahmen gefertigt, aufnehmen und seitlich lagern.**
*** Bedarfsposition ohne GB
Werbeanlage der COVIVIO Haus A aus einer Stahlrohrkonstruktion mit  eigenständigen Stahlrohrrahmen gefertigt, Lichte Weite ca. 1,0 m, Höhe Überflur ca. 4,00 m, vorsichtig und fachgerecht, ausbauen bzw. aufnehmen. Das Abbrechen der erfolgt in einer separaten Position.
Die Werbeanlage mit Reklametafel innerhalb der Baustelle nach Absprache mit dem AG lagern.
Menge: 1,000 St

**1.2.140 Sinkkästen mit Schotter anrampen und mit Bake markieren/sichern**
Vorhandene Sinkkästen nach dem Fräsen des Asphalts mit Schotter oder Fräsgut anrampen (da dieser ca. 10 cm über Flur stehen wird nach dem Fräsen). Der Sinkkasten ist mit einer Bake zu markieren, sodass dieser nicht überfahren werden kann.
Menge: 5,000 St

**1.2.150 Sinkkastenaufsatz entfernen & mit geschlitzter Abdeckplatte sichern**
Die Aufsätze der vorhandenen Sinkkästen entfernen. Nach dem Entfernen des Aufsatzes den Sinkkasten mit einer provisorischen, geschnitzen Abdeckplatte verschließen.

Die Aufsätze für die Straßensinkkästen aller Art und Größe sind aufnehmen, aufladen, zu einer Recyclinganlage bzw. Deponie abfahren und zu entsorgen.
Menge: 4,000 St

**1.2.160 Versorgerkappen mit Schotter anrampen und mit Bake markieren/sichern**
Vorhandene Versorgerkappen nach dem Fräsen des Asphalts mit Schotter oder Fräsgut anrampen (da diese ca. 10 cm über Flur stehen wird nach dem Fräsen). Die Versorgerkappe ist mit einer Bake zu markieren, sodass diese nicht überfahren werden kann.
Menge: 5,000 St

**1.2.170 Straßensinkkästen abbrechen und entsorgen. Die Anschlussleitung vorbereiten. Sinkkastenumpflasterung aufnehmen und entsorgen.**
*** Bedarfsposition ohne GB
Straßensinkkästen, auf Beton versetzt, einschließlich Umpflasterung und Betonfundament komplett aufnehmen bzw. abbrechen.
Die erforderliche Ausschachtung im Homogenbereich 1 ist in den Einheitspreis einzurechnen.
Die liegengebliebene Anschlussleitung für den Anschluss der neuen Sinkkastenanschlussleitung vorbereiten und die Baugrube mit geeignetem Material bis auf Rohrsohlenhöhe verfüllen und gemäß ZTV E-StB verdichten.
Die nicht wiederverwendbaren Aufbruchstoffe und Bauteile und den überschüssigen Boden getrennt aufladen, zu einer Recyclinganlage bzw. Deponie abfahren und entsorgen.
Menge: 2,000 St

**1.2.180 Hecke bis 2,00 m hoch, bis 0,50 m breit aufnehmen u. entsorgen**
Hecke bis 2,00 m hoch und bis 0,50 m breit einschließlich der Wurzeln vorsichtig aufnehmen, laden und fachgerecht entsorgen.
Die Erdlöcher mit geeignetem Material bis auf Planumshöhe verfüllen und gemäß ZTV E-StB verdichten.
Das unbrauchbare  Erdreich aufladen, zu einer Recyclinganlage bzw. Deponie abfahren und  entsorgen.
Menge: 15,000 m

**1.2.190 Anrampung für Zufahrt zur Baufläche (37x37 m Quardrat) herstellen**
*** Pauschalposition
Nach dem Fräsen der Asphaltdecke und der Zwischenlagerung des Fräsguts liegt die Fläche (37x37 m Projektgebiet) ca. 10 cm tiefer als im Bestand. An der Zu- und Ausfahrt des Quadrats (Fläche für Bohrungen) ist eine Anrampung als Übergang zum Bestand zu erstellen (zu überbrückende Höhendifferenz ca. 10 cm).
Alle notwendigen Arbeiten und Materialien zur Anrampung/Herstellung des Übergangs sind einzukalkulieren.
Menge: 1,000 psch

#### Titel 1.3 E-LADESÄULEN

*Hinweis: Hinweise zu den E-Ladesäulen*
Die vorhandenen E-Ladesäulen werden durch den AG (die Covivio) im Vorfeld der Arbeiten zurückgebaut.
